# novoSchwank 55S L-GLP - de Kromschroeder

- Propiedad del archivo: CONSTRUNARIO
- Formato: FIEBDC-3/2012
- Programa: Construnario Versión 3.51
- Fecha de los precios: 31/05/2017
- Divisa: EUR

**147038** u novoSchwank 55S L-GLP - de Kromschroeder
novoSchwank 55S L, tubo radiante a GLP. - Propano / G 31, [Hi,n = 12,87 kWh/kg]: Potencia nominal [kW]: 49,0. Consumo de gas [kg/h]: 3,81. - Peso [kg]: 125. - Diámetro de conexión aire/evacuación p.d.c. [mm]: 100. - Consumo eléctrico [W]: 80. - Protección eléctrica: IP 20. - Conexión de gas [hembra]: R3/4“. - Alimentación eléctrica [V]: 230 V / 50 Hz ~. - Encendido y control: Electrodos de encendido e ionización, operación mediante control de quemador automático. - Identificación CE: CE-0085BO0037.
