# infraSchwank D 20U D GN - de Kromschroeder

- Propiedad del archivo: CONSTRUNARIO
- Formato: FIEBDC-3/2012
- Programa: Construnario Versión 3.51
- Fecha de los precios: 31/05/2017
- Divisa: EUR

**148067** u infraSchwank D 20U D GN - de Kromschroeder
infraSchwank D 20 U D, tubo radiante a gas natural. - Dimensiones [mm]: A=445; B=4627; C=5072; D=291. - Se compone de [unidad de tubos x longitud en mm]: 1 x 4540. - Gas Nat. H / G 20, [Hi,n = 9,97 kWh/m3]: Potencia nominal [kW]: 19.0. Consumo de gas [m3/h]: 1.91. - Gas Nat. L / G 25, [Hi,n = 8,57 kWh/m3]: Potencia nominal [kW]: 15.0. Consumo de gas [m3/h]: 2.22. - Peso [kg]: 75. - Diámetro del conducto de evacuación [mm]: 100. - Consumo eléctrico [W]: 104. - Protección eléctrica: IP 20. - Conexión de gas [hembra]: R½“. - Alimentación eléctrica [V]: 230 V / 50 Hz ~. - Encendido y control: Electrodos de encendido e ionización, operación mediante control de quemador automático. - Identificación CE: CE-0085BO0037.
