# Ventilador axial de pared 8010, 420m3/h - de Kromschroeder

- Propiedad del archivo: CONSTRUNARIO
- Formato: FIEBDC-3/2012
- Programa: Construnario VersiĆ³n 3.51
- Fecha de los precios: 31/05/2017
- Divisa: EUR

| Código | Ud | Descripción |
|---|---|---|
| 142143 | u | Ventilador axial de pared 8010, 420m3/h - de Kromschroeder |
