# G-91 L - enlace rosca macho largo - diámetro 32 x 1" de Platecsa

- Propiedad del archivo: CONSTRUNARIO
- Formato: FIEBDC-3/2012
- Programa: Construnario Versión 3.51
- Fecha de los precios: 23/10/2023
- Divisa: EUR

**PTC_111032** u G-91 L - enlace rosca macho largo - diámetro 32 x 1" de Platecsa
FITTINGS PARA TUBO DE POLIETILENO datos técnicos DESCRIPCIÓN: 1. Cuerpo de latón estampado en caliente. 2. Tuerca de latón estampado en caliente. 3. Mordaza en resina acetílica. 4. Anillo de latón o resina acetílica según diámetro. 5. Junta tórica de caucho N.B.R. 6. Rosca según ISO 228/1. CARACTERÍSTICAS: A-VERSATILIDAD Un mismo fitting es apto para unir tubos de polietileno de baja o de alta densidad y de PVC (en los dos últimos se recomienda cambiar la mordaza nº 3 por una mordaza de latón). Por ser el agarre exterior, es indicado para cualquier presión nominal (4-6-10-16 bar). El mismo accesorio añadiendo los insertos, disponibles para las series de tubo S5 o S8, es adecuado para instalaciones de agua caliente o gas. B- ESTANQUIDAD La estanquidad está asegurada por una junta tórica de caucho-nitrilo, indicada para los más distintos usos, como son agua, gas, vapor, metano... La estructura del asentamiento de la junta tórica le permite ajustarse a posibles variaciones del diámetro exterior del tubo. C- AGARRE Es excelente gracias a la concepción de la mordaza, que incide sobre el tubo, sin deformarlo. D- INTERCAMBIABILIDAD El fitting, una vez montado, puede ser fácilmente desmontado y utilizado de nuevo, porque no hay ninguna parte metálica que se deforme y que pueda dañar el tubo. E- PRESîÓN La presión máxima de trabajo es de 16 bar. F- NORMAS / CALIDAD Fabricado conforme a las norma UNE-EN 1254-3 y controlado según las normas UNE-EN 712, UNE-EN 713, UNE-EN 715 y UNE-EN 911.Con certificación sanitaria ACS. G- RESISTENCIA QUÍMICA: Se recomienda comprobar la idoneidad del material en función del tipo de instalación y del lugar dónde se efectœa. Si la compatibilidad del terreno con el latón no está asegurada, se aconseja proteger el fitting con una cinta bituminosa o utilizar, como alternativa, un accesorio Greiner en latón ADZ. En caso de duda consulten a nuestro Servicio Técnico. H- ADZ Bajo pedido es posible suministrar el fitting con el cuerpo
