# Kit evacuacion pared Inf/Cal/Deco33/50Unovo 100MM - de Kromschroeder

- Propiedad del archivo: CONSTRUNARIO
- Formato: FIEBDC-3/2012
- Programa: Construnario Versión 3.51
- Fecha de los precios: 31/05/2017
- Divisa: EUR

**142103** u Kit evacuacion pared Inf/Cal/Deco33/50Unovo 100MM - de Kromschroeder
Kit evacuación pared. - Ø 100 mm. - Para novoSchwank U, infraSchwank D forma U, calorSchwank D forma U y decoSchwank.
