# Colectividades

- Propiedad del archivo: CONSTRUNARIO
- Formato: FIEBDC-3/2012
- Programa: Construnario VersiĆ³n 3.51
- Fecha de los precios: 28/09/2016
- Divisa: EUR

| Código | Descripción |
|---|---|
| PUR3 | Colectividades |
