# GF20095 - Taco porcelánico esmaltado Heritage, grey, 16,5x16,5,

- Propiedad del archivo: CONSTRUNARIO
- Formato: FIEBDC-3/2012
- Programa: Construnario Versión 2.11
- Fecha de los precios: 28/09/2016
- Divisa: EUR

**GF20095_THG** m2 GF20095 - Taco porcelánico esmaltado Heritage, grey, 16,5x16,5,
Taco porcelánico esmaltado Heritage, 16,5x16,5, antihielo, mate.
