# GF20005 - Listelo Rustic crema, 16,5x33,15

- Propiedad del archivo: CONSTRUNARIO
- Formato: FIEBDC-3/2012
- Programa: Construnario Versión 2.11
- Fecha de los precios: 28/09/2016
- Divisa: EUR

**GF20005_LRC** m2 GF20005 - Listelo Rustic crema, 16,5x33,15
Listelo Rustic crema, 16x5x33,15, mate, destonificación fuerte.
