# GF20005 - Listelo Rustic moka, 16,5x33,15

- Propiedad del archivo: CONSTRUNARIO
- Formato: FIEBDC-3/2012
- Programa: Construnario VersiĆ³n 2.11
- Fecha de los precios: 28/09/2016
- Divisa: EUR

**GF20005_LRM** m2 GF20005 - Listelo Rustic moka, 16,5x33,15
Listelo Rustic moka, 16x5x33,15
