# GF20083 - Baldosa porcelánica Vancouver, 20,2x66,2, natural

- Propiedad del archivo: CONSTRUNARIO
- Formato: FIEBDC-3/2012
- Programa: Construnario Versión 2.11
- Fecha de los precios: 28/09/2016
- Divisa: EUR

**GF20083_VNA** m2 GF20083 - Baldosa porcelánica Vancouver, 20,2x66,2, natural
Baldosa porcelánica Vancouver, 20,2x66,2, natural, antihielo, mate, destonificación fuerte, no trabar más de 15%.
