# GF20085 - Baldosa porcelánica Vancouver wall, 32x65,5, gris

- Propiedad del archivo: CONSTRUNARIO
- Formato: FIEBDC-3/2012
- Programa: Construnario Versión 2.11
- Fecha de los precios: 28/09/2016
- Divisa: EUR

**GF20085_VWGR** m2 GF20085 - Baldosa porcelánica Vancouver wall, 32x65,5, gris
Baldosa porcelánica Vancouver wall, 32x65,5, gris, antihielo, mate, destonificación fuerte, no trabar más de 15%.
