# Cronotermostato ambiente programable semanal p/radiofrecuencia serie CS7 (transmisor + receptor)

- Propiedad del archivo: CONSTRUNARIO
- Formato: FIEBDC-3/2012
- Programa: Construnario Versión 3.51
- Fecha de los precios: 29/09/2016
- Divisa: EUR

**578155ORK** u Cronotermostato ambiente programable semanal p/radiofrecuencia serie CS7 (transmisor + receptor)
Cronotermostato ambiente programable semanal por radiofrecuencia ORKLI serie CS7. - Color blanco. - Consta de un transmisor TH-920E(TX) y de un receptor RV-0356. - Preparado para fijación a pared. Transmisor TH-920E(TX): - Alimentación: 4 pilas tipo AAA de 1,5V. - Velocidad de refresco de temperaturas: 1 min. - Intervalo de control de temperaturas: 5~35ºC. - Intervalo de temperaturas mostradas: 0~50ºC. - Frecuencia de funcionamiento: T868: 868,35MHz - Cobertura: 30m. - Dimensiones: 111 x 104 x 22 mm. Receptor por radiofrecuencia (RV-0356): - Alimentación: 200-240VAC/50-60Hz. - Consumo: 5VA. - Temperatura de almacenamiento: -10ºC~60ºC. - Nivel de protección: IP20. - Frecuencia de funcionamiento: R868: 868,35 Mhz - Cobertura: 30m.
