# Sonda anticondensación (calefacción y refrescamiento)

- Propiedad del archivo: CONSTRUNARIO
- Formato: FIEBDC-3/2012
- Programa: Construnario Versión 3.51
- Fecha de los precios: 29/09/2016
- Divisa: EUR

**E-22106** u Sonda anticondensación (calefacción y refrescamiento)
Sonda anticondensación (calefacción y refrescamiento) formada por: - Panel de control ECA. - Sensor de Temperatura - Sensor de humedad. - Grado de protección IP20. - Rango de ajuste de temperatura ambiente: 10-30 ºC. - Temperatura ambiente: 0-40ºC. - Longitud máx. del cable: 50 m.
