# Válvula de corte en latón para impulsión sin termómetro

- Propiedad del archivo: CONSTRUNARIO
- Formato: FIEBDC-3/2012
- Programa: Construnario Versión 3.51
- Fecha de los precios: 29/09/2016
- Divisa: EUR

**E-23147** u Válvula de corte en latón para impulsión sin termómetro
Válvula de corte en latón marca ORKLI para impulsión. - Maneta color rojo de 1" (macho-hembra). - Sin termómetro incorporado.
