# Válvula de presión diferencial recta

- Propiedad del archivo: CONSTRUNARIO
- Formato: FIEBDC-3/2012
- Programa: Construnario Versión 3.51
- Fecha de los precios: 29/09/2016
- Divisa: EUR

**V-01121** u Válvula de presión diferencial recta
Válvula de presión diferencial recta en latón de marca ORKLI. - Conexiones 1" macho. - Rango de tarado: 0,1-0,6 bar.
