# Conexión para tubo multicapa PERT-AL-PERT. 3/4" Eurocono Ø16x2

- Propiedad del archivo: CONSTRUNARIO
- Formato: FIEBDC-3/2012
- Programa: Construnario Versión 3.51
- Fecha de los precios: 29/09/2016
- Divisa: EUR

**V-04226.** u Conexión para tubo multicapa PERT-AL-PERT. 3/4" Eurocono Ø16x2
Conexión macho ORKLI para tubo multicapa PERT-AL-PERT. - Incluye casquillo, junta tórica, anilla y racord. - 3/4" Eurocono Ø16x2.
