# Fresh Water Station

- Propiedad del archivo: CONSTRUNARIO
- Formato: FIEBDC-3/2012
- Programa: Construnario Versión 3.51
- Fecha de los precios: 29/09/2016
- Divisa: EUR

**S40000003** u Fresh Water Station
Fresh Water Station. Generación de agua caliente sanitaria, instantáneamente. - Intercambiador de calor (acero inoxidable) 90 KW. - Capacidad de agua caliente sanitaria 30 l/min. - Activación del fluxostato '= 2 l/min. - Temperatura de a.c.s. controlada por medio de una válvula termostática que actúa sobre la válvula mezcladora de 3 vías del circuito primario para regular el caudal de flujo del intercambiador. - Baja temperatura en el retorno de agua del primario, asegurada (para ayudar a la estratificación). - Disponibilidad de Conexión para un sistema opcional de circulación de acs. - La temperatura máxima se concentra en el componente situado más abajo, de manera que el calor se transfiere de manera natural hasta la parte más alta del intercambiador, reduciendo la temperatura del área caliente y evitando problemas de cal.
