# Válvula mezcladora 1/2" M con racores

- Propiedad del archivo: CONSTRUNARIO
- Formato: FIEBDC-3/2012
- Programa: Construnario Versión 3.51
- Fecha de los precios: 29/09/2016
- Divisa: EUR

**E-19809** u Válvula mezcladora 1/2" M con racores
Válvula mezcladora 1/2" M con racores. - Incluyen dos filtros y dos antirretornos en la entrada y salida. - Kv 1,5 m3/h.
