# Recubrimiento especial, Bioproof® de Adapta Color. Resistente a los microorganismos - de Adapta Color

- Propiedad del archivo: CONSTRUNARIO
- Formato: FIEBDC-3/2012
- Programa: Construnario Versión 3.51
- Fecha de los precios: 04/11/2022
- Divisa: EUR

**BIOPROOF** l Recubrimiento especial, Bioproof® de Adapta Color. Resistente a los microorganismos - de Adapta Color
Recubrimiento especial BioProof ® ADAPTA. Resistente a los microorganismos-Protector de film. Los microorganismos están presentes en todas partes y muchas veces representan un grave problema para la construcción y mantenimiento de diversas infraestructuras sobretodo aquellas destinadas a un uso público y/o sanitario. La eficacia de la limpieza disminuye con el tiempo, haciéndose necesaria una mayor protección. Nuestros estudios nos permiten avalar la eficacia de BioProof ®
