# Cámara de infrarrojos Fluke TiX500

- Propiedad del archivo: CONSTRUNARIO
- Formato: FIEBDC-3/2012
- Programa: Construnario Versión 3.30
- Fecha de los precios: 09/11/2017
- Divisa: EUR

**FLK-TiX500** u Cámara de infrarrojos Fluke TiX500
Vea más detalles en la pantalla de 5,7 pulgadas de tipo tablet; podrá tomar decisiones sobre el terreno. Máxima ergonomía para todo un día de trabajo con su lente giratoria de 240°. Incluye enfoque MultiSharp™, que permite enfocar varios objetos en la imagen al mismo tiempo y LaserSharp® Auto Focus para enfocar instantáneamente el objeto que desee. Tome decisiones sobre el terreno - Vea pequeños detalles en la imagen y detecte más rápidamente las anomalías en la pantalla táctil con un tamaño similar a una tablet de 5,7 pulgadas, la más grande de su clase. - Edite y analice las imágenes en la propia cámara; edite la emisividad, active alarmas de color y marcadores, y ajuste la fusión de imágenes visibles e infrarrojas con IR-Fusion®. - Puede sincronizar las imágenes de forma inalámbrica directamente entre su cámara y la aplicación Fluke Connect® de su smartphone, y adjuntarlas a un registro de activos u orden de trabajo. Enfoque una única imagen desde cerca y desde lejos - Con el enfoque MultiSharp™, capture una imagen clara y bien enfocada en el campo de visión. Basta con apuntar y disparar; la cámara procesa automáticamente un conjunto de imágenes enfocadas desde cerca y desde lejos. - Obtenga una imagen instantánea y enfocada del objeto deseado. Auto Focus LaserSharp® utiliza un medidor láser de distancias que calcula y muestra la distancia hasta el objeto deseado con la máxima precisión Modelos disponibles: FLK-TiX500-9Hz, FLK-TiX500-60Hz.
