# Tapa de inspección 250x150mm/diámetro 200

- Propiedad del archivo: CONSTRUNARIO
- Formato: FIEBDC-3/2012
- Programa: Construnario Versión 3.51
- Fecha de los precios: 27/11/2018
- Divisa: EUR

| Código | Ud | Descripción |
|---|---|---|
| TI250150200 | u | Tapa de inspección 250x150mm/diámetro 200 |
