# Tapa de inspección 400x300mm/diámetro 450

- Propiedad del archivo: CONSTRUNARIO
- Formato: FIEBDC-3/2012
- Programa: Construnario Versión 3.51
- Fecha de los precios: 27/11/2018
- Divisa: EUR

| Código | Ud | Descripción |
|---|---|---|
| TI400300450 | u | Tapa de inspección 400x300mm/diámetro 450 |
