# Tapa de inspección 500x400mm/diámetro 630

- Propiedad del archivo: CONSTRUNARIO
- Formato: FIEBDC-3/2012
- Programa: Construnario Versión 3.51
- Fecha de los precios: 27/11/2018
- Divisa: EUR

| Código | Ud | Descripción |
|---|---|---|
| TI500400600 | u | Tapa de inspección 500x400mm/diámetro 630 |
