# Serie 125 - Tubo TECSY-AIR - perfect 125 - tubo 1 metro redondo

- Propiedad del archivo: CONSTRUNARIO
- Formato: FIEBDC-3/2012
- Programa: Construnario VersiĆ³n 3.11
- Fecha de los precios: 21/11/2017
- Divisa: EUR

**4052002** u Serie 125 - Tubo TECSY-AIR - perfect 125 - tubo 1 metro redondo
Para utilizar en campanas extractoras de hasta 630 m3/h en norma UNE NE 61591. Unidades por caja 12
