# Serie 125 - Tubo TECSY-AIR - óptimo 125 - codo vertical de 90º

- Propiedad del archivo: CONSTRUNARIO
- Formato: FIEBDC-3/2012
- Programa: Construnario Versión 3.11
- Fecha de los precios: 21/11/2017
- Divisa: EUR

**4033010** u Serie 125 - Tubo TECSY-AIR - óptimo 125 - codo vertical de 90º
Reduce el ruido y aumenta el flujo de aspiración en un 21º% aprox. con una pieza similar sin deflector.. Unidades por caja 15
