# Serie 125 - Tubo TECSY-AIR - óptimo 125 - empalme de 15º

- Propiedad del archivo: CONSTRUNARIO
- Formato: FIEBDC-3/2012
- Programa: Construnario Versión 3.11
- Fecha de los precios: 21/11/2017
- Divisa: EUR

**4033012** u Serie 125 - Tubo TECSY-AIR - óptimo 125 - empalme de 15º
Pieza de unión entre tubería rectangular, de 15 grados. Unidades por caja 12
