# Serie 125 - Tubo TECSY-AIR - accesorio pasa muro redondo/redondo a fachada

- Propiedad del archivo: CONSTRUNARIO
- Formato: FIEBDC-3/2012
- Programa: Construnario VersiĆ³n 3.11
- Fecha de los precios: 28/11/2017
- Divisa: EUR

**4020040** u Serie 125 - Tubo TECSY-AIR - accesorio pasa muro redondo/redondo a fachada
Pieza pasante de muro para unir el sistema a la rejilla. Unidades por caja 1
