# Serie 125 - Tubo TECSY-AIR - perfect 125 -sistema automático de salida exterior

- Propiedad del archivo: CONSTRUNARIO
- Formato: FIEBDC-3/2012
- Programa: Construnario Versión 3.11
- Fecha de los precios: 28/11/2017
- Divisa: EUR

**4033042** u Serie 125 - Tubo TECSY-AIR - perfect 125 -sistema automático de salida exterior
Pieza pasante de muro, con salida herméticamente y abertura automática.Terminación en fachada de acero inoxidable. Unidades por caja 1
