# Serie 125 - Tubo TECSY-AIR - óptimo 125 - sistema automático de salida exterior

- Propiedad del archivo: CONSTRUNARIO
- Formato: FIEBDC-3/2012
- Programa: Construnario Versión 3.11
- Fecha de los precios: 21/11/2017
- Divisa: EUR

**4033043** u Serie 125 - Tubo TECSY-AIR - óptimo 125 - sistema automático de salida exterior
Pieza pasante de muro desde sistema rectangular, con salida herméticamente y abertura automática. Terminación en fachada de acero inoxidable. Unidades por caja 1
