# Serie 125 - Tubo TECSY-AIR - perfect 125 - rejilla de fachada blanca

- Propiedad del archivo: CONSTRUNARIO
- Formato: FIEBDC-3/2012
- Programa: Construnario VersiĆ³n 3.11
- Fecha de los precios: 21/11/2017
- Divisa: EUR

**4021070** u Serie 125 - Tubo TECSY-AIR - perfect 125 - rejilla de fachada blanca
Rejilla blanca con sistema de mariposa incorporada, para evitar entrada de olores y aire exteriores. Unidades por caja 20
