# Accesorio para campana TECSY-AIR 4011019 - Tubería de 10 cm - largo 50 cm

- Propiedad del archivo: CONSTRUNARIO
- Formato: FIEBDC-3/2012
- Programa: Construnario Versión 3.11
- Fecha de los precios: 21/11/2017
- Divisa: EUR

**4011019** u Accesorio para campana TECSY-AIR 4011019 - Tubería de 10 cm - largo 50 cm
Tubería para entradas reducidas en tubería colectiva. Unidades por caja 12
