# Accesorio para campana - TECSY-AIR 4043020 - Serie 150 - tubo flexible plano 3 m

- Propiedad del archivo: CONSTRUNARIO
- Formato: FIEBDC-3/2012
- Programa: Construnario Versión 3.11
- Fecha de los precios: 21/11/2017
- Divisa: EUR

**4043020** u Accesorio para campana - TECSY-AIR 4043020 - Serie 150 - tubo flexible plano 3 m
Tubería flexible y extensible de pvc con alma de acero de 3metros de la serie 125, medida de diámetro 127mm
