# Accesorio para campana - TECSY-AIR 4052021 - Serie 150 - Salida de campana flexible 1 metro con codo redondo

- Propiedad del archivo: CONSTRUNARIO
- Formato: FIEBDC-3/2012
- Programa: Construnario Versión 3.11
- Fecha de los precios: 21/11/2017
- Divisa: EUR

**4052021** u Accesorio para campana - TECSY-AIR 4052021 - Serie 150 - Salida de campana flexible 1 metro con codo redondo
Tubería flexible para salidas de campanas de 150mm. Compuesto por un metro flexible de tubo pvc con alma de acero, codo guiado de entrada redonda 150 mm y salida redonda de 150 mm mas dos abrazaderas
