# Accesorio para campana - TECSY-AIR 4043015 - Serie 150 - Salida de campana flexible 1 metro con codo mixto a plano

- Propiedad del archivo: CONSTRUNARIO
- Formato: FIEBDC-3/2012
- Programa: Construnario Versión 3.11
- Fecha de los precios: 21/11/2017
- Divisa: EUR

**4043015** u Accesorio para campana - TECSY-AIR 4043015 - Serie 150 - Salida de campana flexible 1 metro con codo mixto a plano
Tubería flexible con codo mixto, un metro de alto para transición de redondo a rectangular, serie 125. Fácil montaje
