# Unión mecanica poste Synego doble junta - blanco

- Propiedad del archivo: CONSTRUNARIO
- Formato: FIEBDC-3/2012
- Programa: Construnario Versión 3.11
- Fecha de los precios: 23/01/2018
- Divisa: EUR

| Código | Ud | Descripción | Precio |
|---|---|---|---|
| 13580461001 | u | Unión mecanica poste Synego doble junta - blanco | 7.00 |
