# Tornillo 4,2 x 100 - Acero

- Propiedad del archivo: CONSTRUNARIO
- Formato: FIEBDC-3/2012
- Programa: Construnario Versión 3.11
- Fecha de los precios: 23/01/2018
- Divisa: EUR

| Código | Ud | Descripción | Precio |
|---|---|---|---|
| 12477251001 | u | Tornillo 4,2 x 100 - Acero | 0.02 |
