# Doble acristalamiento 24 mm - transparente

- Propiedad del archivo: CONSTRUNARIO
- Formato: FIEBDC-3/2012
- Programa: Construnario Versión 3.11
- Fecha de los precios: 23/01/2018
- Divisa: EUR

| Código | Ud | Descripción | Precio |
|---|---|---|---|
| Vidr01 | m2 | Doble acristalamiento 24 mm - transparente | 20.00 |
