# Mando a distancia - de Manusa

- Propiedad del archivo: CONSTRUNARIO
- Formato: FIEBDC-3/2012
- Programa: Construnario Versión 3.51
- Fecha de los precios: 18/02/2015
- Divisa: EUR

**C1102MNS-833** Mando a distancia - de Manusa
En combinación con el selector permite el cambio de modo de operación de la puerta de forma remota, sin necesidad de ningún tipo de cableado. Otro tipo de mando más simple, permite activar y provocar la apertura de la puerta.
