# Sistema de control de acceso - de Manusa

- Propiedad del archivo: CONSTRUNARIO
- Formato: FIEBDC-3/2012
- Programa: Construnario Versión 3.51
- Fecha de los precios: 18/02/2015
- Divisa: EUR

**C1102MNS-847** Sistema de control de acceso - de Manusa
Únicamente abre la puerta cuando la persona está autorizada. Disponible también en versión inalámbrica.
