# Avisador acústico - de Manusa

- Propiedad del archivo: CONSTRUNARIO
- Formato: FIEBDC-3/2012
- Programa: Construnario Versión 3.51
- Fecha de los precios: 18/02/2015
- Divisa: EUR

**C1102MNS-843** Avisador acústico - de Manusa
Dispositivo emisor de un sonido agudo y breve para avisar que alguien ha cruzado el umbral de la puerta.
