# Sensor de seguridad lateral HPS AIR - de Manusa

- Propiedad del archivo: CONSTRUNARIO
- Formato: FIEBDC-3/2012
- Programa: Construnario Versión 3.51
- Fecha de los precios: 18/02/2015
- Divisa: EUR

**C1102MNS-841** Sensor de seguridad lateral HPS AIR - de Manusa
Innovador detector con tecnología de infrarrojos activos (AIR) para la protección del peatón en la zona de apertura de las puertas correderas automáticas, proporcionando una protección especialmente importante en el caso de presencia de niños, personas mayores, discapacitados o personas con movilidad reducida
