# Control de afluencia - de Manusa

- Propiedad del archivo: CONSTRUNARIO
- Formato: FIEBDC-3/2012
- Programa: Construnario Versión 3.51
- Fecha de los precios: 18/02/2015
- Divisa: EUR

**C1102MNS-817** Control de afluencia - de Manusa
Sistema de medición de afluencia en espacios cerrados que permite conocer el tráfico de entradas y salidas.
