# Iluminación paso libre - de Manusa

- Propiedad del archivo: CONSTRUNARIO
- Formato: FIEBDC-3/2012
- Programa: Construnario Versión 3.51
- Fecha de los precios: 18/02/2015
- Divisa: EUR

**C1102MNS-813** Iluminación paso libre - de Manusa
Sistema de iluminación cenital de la puerta que da visibilidad a las entradas de comercios, hoteles, etc.
