# Vidrio electropolarizado - de Manusa

- Propiedad del archivo: CONSTRUNARIO
- Formato: FIEBDC-3/2012
- Programa: Construnario Versión 3.51
- Fecha de los precios: 18/02/2015
- Divisa: EUR

**C1102MNS-815** Vidrio electropolarizado - de Manusa
Permite cambiar la transparencia del cristal, transformándolo en opaco por necesidades puntuales de privacidad.
