# Iluminación hojas con leds - de Manusa

- Propiedad del archivo: CONSTRUNARIO
- Formato: FIEBDC-3/2012
- Programa: Construnario Versión 3.51
- Fecha de los precios: 18/02/2015
- Divisa: EUR

**C1102MNS-814** Iluminación hojas con leds - de Manusa
Permite realizar diseños especiales e impactantes en las hojas, reforzando la imagen corporativa del establecimiento o dándole un toque de distinción. Posibilidades prácticamente ilimitadas en diseños y colores.
