# Giratoria Tourlock - de Manusa

- Propiedad del archivo: CONSTRUNARIO
- Formato: FIEBDC-3/2012
- Programa: Construnario Versión 3.51
- Fecha de los precios: 02/12/2013
- Divisa: EUR

**TL-1** Giratoria Tourlock - de Manusa
PARA SOLICITAR PRESUPUESTO ENVIAR EL FORMULARIO SIGUIENTE: #formulariobc3# El formato de la respuesta a este formulario vendrá en PDF y en BC3, preparada para arrastrar y ser insertada en su proyecto directamente. TOURLOCK Tipo: Unidad TLAV Tourlock en ....(aluminio/acero inoxidable) con ....(3 hojas/4hojas) rígidas. Dimensiones: Altura bajo el canopy .... mm, altura del canopy .... mm, diámetro interior .... mm Hojas de la puerta: Construidas en perfiles de aluminio extruido, .... forrados con acero inoxidable, provistos de gomas reemplazables en todo su perímetro y cristal laminado transparente plano de .... mm de espesor clase de resistencia al vandalismo ....., según norma DIN 52290. Perfil central: Un perfil extrusionado especial en el que todas las hojas encajan. Usando este perfil central como acabado interior de cada hoja, se crea una apariencia de esbeltez. Techo interior: 12 segmentos iguales de plancha de aluminio, construidas mediante el plegado de planchas de aluminio provistas de una fina lámina metálica para reducir la sonoridad Matenimiento: El techo interior está provisto de una trampilla de inspección integrada en el diseño de la puerta. Canopy: Construido con un perfil curvo de aluminio extruido @forrado con una plancha de acero inoxidable. Cubierta del canopy: Cubierta contra el polvo en madera laminada de 9 mm Paredes curvas: Construidas con montantes de aluminio extruidos .... forrados con acero inoxidable, entre los cuales se sitúan los paneles de cristal curvado. Los paneles consisten en cristal laminado transparente curvo de .... mm de espesor clase de resistencia al vandalismo .... , según norma DIN 52290 y rieles inferiores de aluminio extruido. Acabado superficial: .... Lacado con un sencillo componente en polvo de poliéster en .... RAL especificado posteriormente, según el estándar. El espesor mínimo de la capa es de 60 micras con un nivel de brillo del 70%. .... Anodizado natural VB6 VOM1 A20 .... Anodizado en color VB6 VOM .... ( 2/3) A20 .... Anodizado en color VB6 VOM.... (31/32/33) A20 .... Anodizado en color VB6 VOM.... (1/2/3/4/5/6) A20 .... Forrado de acero inoxidable; rayado grano 240 Si, AISI 304. Motor: Un motor electromecánico especialmente diseñado para la Twintour, con un control de velocidad ajustable. Alimentación: 200-240 VAC, 50/60Hz, 0.25kW máx, fusible 16 A Lento. Seguridad: Burlete de seguridad (SRB): Los burletes estándar provistos con sopladores en la goma de seguridad, los dos en la parte de entrada de las hojas son de ejecución activa. Seguridad: Señal óptica: Un LED rojo/verde en el montante final de la pared curva indica la autorización. Una alfombra en el suelo de doble contacto eléctrico, en combinación con fotocélulas en el techo interior, los cuales activan un ciclo de las hojas después de la autorización y que prevén la entrada indeseada. Panel de control: Se suministra un panel de control adicional para su instalación en el mostrador de recepción o en la sala de contadores, con las siguientes funciones: Entra 1: Se permite la entrada a un usuario Sale 1: Se permite la salida a un usuario. Entrada libre: Entrada libre para todos los usuarios. Salida libre: Salida libre para todos los usuarios. Bloqueo: Bloqueo inmediato. Reset: Devuelve a la configuración de origen. Alarma: Señal acústica y óptica. El tráfico de entrada se controla mediante un lector de tarjeta (no de Boon Edam BV), con un contacto de potencia libre (0.12 1 sec.) El tráfico de salida se controla madiante un pulsador instalado en los montantes interiores de las paredes curvas. Aro de fijación: Un aro de fijación (altura total de 29 mm) construido con un perfil de acero inoxidable(25x25x2mm) en el radio de la Tourlock. El aro de fijación debe ser instalado por terceros antes de que se inicie la instalación de la Tourlock. Suelo: El suelo en la situación de la puerta debe estar a nivel con una tolerancia inferior o superior de 2 mm. Sensor de suspensión: En el canopy se encuentra un sensor de suspensión ajustable, que controla el acceso no autorizado. El acceso será denegado si una persona intenta eludir el control de acceso suspendiendo su peso de las hojas o del techo interior. Sensor de dirección: Este sensor está conectado al eje central de las hojas. Cuando alguien desde el lado no seguro intenta cruzar la puerta empujando las hojas en el sentido opuesto al de giro, el sistema electromagnético de la Tourlock automáticamente bloqueará la puerta. TOURLOCK 120/22 Tras la activación del sistema electromagnético de la Tourlock, las hojas se bloquean inmediatamente con una fuerza de 1600Nm. La Tourlock se activa en la posición de descanso, la Tourlock se activará tras una presencia no autorizada en la puerta y la Tourlock puede actrivarse mediante un pulsador del panel de control (si existe un panel de control externo). La Tourlock está normalmente desbloqueada, lo que significa que quedará desbloquead atrás una caída de la tensión. Atención:Gracias a la detección mediante los sensores del techo interior, no son necesarios los sensores de la alfombra (matwell trim). La Tourlock puede instalarse directamente sobre el suelo preparado. - Tras la autorización ( por ejemplo, con un lector de tarjetas) y durante un período de 9 segundos, la persona debe entrar en la puerta. - Las hojas girarán automáticamente durante 120º, después de los primeros 100º la puerta reduce su velocidad durante 20º y se detiene y bloquea en la posición de descanso. - Las hojas girarán en el sentido contrario de las agujas del reloj tanto para el tráfico de salida como el de entrada. Por lo tanto es posible el tráfico simultáneo de entrada/salida. - La alfombra de contacto evitan el tráfico no autorizado en la misma dirección y en el mismo segmento que las personas autorizadas y evitan, a la vez, el tráfico no autorizado en el sentido contrario. - Cuando una persona autorizada cruza la puerta, puede realizarse otra autorización (en ambos lados) y se permite el acceso simultaneo con la primera persona autorizada. La unidad de control de la Tourlock recuerda hasta un máximo de tres personas autorizadas en un lado. - Si se detecta una persona no autorizada, las hojas se detendrán automáticamente ( e invertirá el giro si si el paso para salir de la puerta es demasiado pequeño) y se lanzará una señal acústica y luminosa. Estas señales se detendrán tan pronto como la persona no autorizada salga de la puerta.
