# Giratoria Tourniket 3-4 hojas aluminio - de Manusa

- Propiedad del archivo: CONSTRUNARIO
- Formato: FIEBDC-3/2012
- Programa: Construnario Versión 3.51
- Fecha de los precios: 02/12/2013
- Divisa: EUR

**TK-3_4-AL** u Giratoria Tourniket 3-4 hojas aluminio - de Manusa
PARA SOLICITAR PRESUPUESTO ENVIAR EL FORMULARIO SIGUIENTE: #formulariobc3# El formato de la respuesta a este formulario vendrá en PDF y en BC3, preparada para arrastrar y ser insertada en su proyecto directamente. TOURNIKET 3/4 hojas de Aluminio Tipo: Unidad TQ. Tourniket .... (automática/manual) en aluminio de .... (3/4) hojas .... (rígidas/abatibles/antipánico). Dimensiones: Altura bajo el canopy .... mm, altura del canopy .... mm, diámetro interior .... mm Hojas de la puerta: Construidas en perfiles de aluminio extruido, provistas de gomas reemplazables en todo su perímetro y proporcionadas con cristales laminados planos transparentes de 8,76 mm. de grosor Perfil central: Un perfil extrusionado especial en el que todos los paneles de vidrio de las hojas encajan. Usando este perfil central como acabado interior de cada hoja, se crea una apariencia de esbeltez. Techo interior: 12 segmentos iguales de aluminio, construidos mediante el plegado de planchas de aluminio provistas de una fina lámina especial para reducir la sonoridad. Mantenimiento: El techo interior está provisto de una trampilla de inspección integrada en el diseño de la puerta. Canopy: Construido con un perfil curvo de aluminio extruido. Cubierta del canopy: .... Cubierta contra el polvo en madera laminada de 9 mm .... Mitad interior en madera laminada de 9 mm, mitad exterior preparada con tela asfáltica y recubrimiento superior de aluminio .... Mitad interior en aluminio, mitad exterior preparada con tela asfáltica y recubrimiento superior de aluminio .... Cubierta contra el polvo de aluminio Paredes curvas: .... Construidas con planchas curvadas de aluminio en paneles sándwich sólidos. .... Construidas con montantes de aluminio extruido, entre los cuales se sitúan los paneles de cristal curvado. Los paneles consisten en cristal transparente curvado y laminado de un espesor de 8,76 mm y rieles inferiores de aluminio extruido. Acabado superficial: .... Lacado con un componente en polvo de poliéster en .... RAL especificado posteriormente, según el estándar. El espesor mínimo de la capa es de 60 micras con un nivel de brillo del 70%. .... Anodizado natural plata .... Anodizado en color según carta de colores de anodizados BoonEdam. Suelo: El suelo en la situación de la puerta debe estar a nivel con una tolerancia no superior a 2 mm Opciones incluidas: Tiradores: - .... (Tres/Cuatro) tubos de acero inoxidable de 30 mm de diámetro montados verticales en toda la altura de las hojas. - .... (Tres/Cuatro), tubos de acero inoxidable de 30 mm de diámetro, montados horizontales en toda el ancho de las hojas. - .... (Tres/Cuatro), barras horizontales de acero inoxidable de 20 mm de diámetro, para hojas antipánico, montados en toda el ancho de la puerta. .... Antipánico: Las hojas están provistas de unidades de bloqueo electromecánicas, que se activan durante la operación normal. En caso de caída de la tensión, activación del botón de emergencia o ( si está conectado) una señal de una instalación de alarma contra incendios el bloqueador electromecánico se desactivará. Gracias a ello, las hojas pueden abatirse creando una entrada/salida libre. El canopy mínimo es de 300 mm. .... Abatible: .... Una de las hojas viene provista de bisagras y está conectada a las hojas rígidas mediante escuadras en la parte superior e inferior de los perfiles de la puerta. Después de haber quitado las escuadras, las puertas pueden abatirse creando una entrada/salida libre. El diámetro máximo es de 2600mm. La altura de canopy mínimo es de 300mm. .... Dos de las hojas vienen provistas de bisagras y están conectadas a las hojas rígidas mediante escuadras en la parte superior e inferior de los perfiles de la puerta. Después de haber quitado las escuadras, las puertas pueden abatirse creando una entrada/salida libre. El diámetro máximo es de 2600mm. La altura de canopy mínimo es de 300mm. .... Bloqueo: Mediante ....(una/dos) cerradura/s mecánicas empotradas en las hojas, bloqueable mediante un bombín y con asas en T separadas. .... Bloqueo: Mediante .... (una/dos) cerradura/s electromecánica/s de acción biestable. En caso de caída de la tensión, la/s cerradura/s pueden bloquear o desbloquear las hojas. En el interior hay un sistema de (des)bloqueo manual situado en el canopy. .... Bloqueo: Mediante puertas curvas correderas nocturnas manuales que se deslizan por delante de las paredes curvas y bloqueables mediante la mitad de un bombín situado en el suelo (con asas en T separadas) y un trinquete que bloquea el bombín. .... Bloqueo: Mediante puerta curva corredera nocturna automática provista de nuestro motor eléctrico Rond-O-Matic, que se desliza por delante de las paredes curvas y bloqueable mediante un tornillo de bloqueo con forma de gancho operado eléctricamente (normalmente bloqueada). El desbloqueo puede realizarse mediante un bombín. .... Indicador: .... Un indicador de bloqueo ..... (de la/de las) cerradura/s mecánicas en las hojas. .... Un indicador de cierre de las puertas correderas nocturnas .... Un indicador de bloqueo del trinquete de las puertas correderas nocturnas. .... Control de velocidad: Una unidad mecánica para las Tourniket manuales, que previene que las hojas superen la velocidad de doce vueltas por minuto. .... Tourlock TL360: Unidad electromecánica enlazada directamente al eje central de las hojas, capaz de bloquear las hojas en cualquier posición. La aplicación de esta unidad se encuentra en edificios en los que se necesita cierto control de entrada y salida durante las 24 horas. Por favor advierta que esta unidad no ofrece un bloqueo nocturno, ya que en caso de caída de tensión la puerta se desbloquea permitiendo un libre acceso. .... Motor: Un motor asíncrono trifásico electromecánico especialmente diseñado para la Tourniket, con variador de frecuencia y MICROBOON. En caso de caída de tensión, las hojas pueden moverse manualmente. Alimentación: 200-240 VAC, 50/60Hz, 0.25kW máx, fusible 16 A lento. .... Activación: .... El motor se activa mediante una leve presión en las hojas (push&go). Después de activarse las hojas empiezan a girar durante 5 segundos hasta alcanzar la velocidad normal y más tarde reducirán la velocidad hasta alcanzar la posición de descanso (si no se reactiva entretanto). .... El motor se activa mediante detectores pasivos de movimiento por infrarrojos, montados en el canopy. Después de activarse, las hojas empiezan a girar durante 5 segundos hasta alcanzar la velocidad normal y más tarde reducirán la velocidad hasta alcanzar la posición de descanso (si no se reactiva entretanto). .... Panel de control: Un panel de control estándar con pulsadores ON/OFF, un pulsador de emergencia con reseteo manual, situado en el perfil interior del extremo de las paredes curvas. .... Panel de control externo: Un panel de control estándar con pulsadores ON/OFF, un pulsador de emergencia con reseteo manual, se provee aparte para situar en mostrador/recepción .... Tourlock TL360N: La Tourlock tiene posición de día y de noche. Posición de día: Una unidad de bloqueo electromecánica enlazada directamente al eje central de las hojas, capaz de bloquear las hojas en cualquier posición mediante un pulsador. Esta unidad encuentra su aplicación cuando se necesita cierto control de acceso. Posición nocturna: Una unidad de bloqueo electromecánica enlazada directamente al eje central de las hojas, que se encuentra constantemente activada. Después de la activación de un sistema de control de acceso externo (por ejemplo lector de tarjetas) las hojas empezarán inmediatamente a girar durante .... (180º/240º) (sin la activación de los radares) después de lo cual las hojas se situarán en su posición de descanso. Tres segundos después del bloqueo, los infrarrojos en el segmento cerrado se activarán por un período de quince segundos, si se detecta una persona en el segmento cerrado durante ese periodo las hojas girarán de nuevo .... (90º/120º) después de que las hojas se sitúen en su posición de descanso. Por favor advierta que no hay sensores que prevengan el acceso de personas no autorizadas a la puerta giratoria en ninguna dirección, si una persona autorizada accede a la puerta. La unidad de bloqueo Tourlock no proporciona un cierre nocturno hasta que esta unidad se desbloquea por una caída de la tensión (normalmente bloqueado). .... Seguridad: Tras la activación de uno de los sensores siguientes, las hojas se detendrán inmediatamente. Burlete de seguridad (SRB): Los perfiles verticales de los pasos libres están provistos con burletes de goma. En la parte de entrada de las hojas son de ejecución activa. .... Burlete inferior y seguridad de tacón (SRD): Los perfiles inferiores de las hojas están provistos de burletes de seguridad de ejecución activa. .... Sensor de la hoja superior (TRS): Un detector por infrarrojo montado en las partes superiores de las hojas, detectan la presencia de una persona que se encuentra demasiado cerca de las hojas. Después de la activación de un TRS en una conjunto de hojas, éste se detendrá inmediatamente. .... Fotocélula de Seguridad para los extremos del paso libre (EBS): Fotocélulas montadas encaradas con los SRB en los extremos de las paredes curvas y protege el área entre los SRT activos de los perfiles de acabado de las paredes curvas y la hoja móvil que se aproxima. Botón de emergencia: Un botón de emergencia con reseteo manual se monta en el perfil final de la Tourniket (en el lado de entrada, dentro del edificio). .... Pulsador de emergencia extra: Un botón de emergencia con reseteo manual se monta en el perfil final de la Tourniket (en el lado de entrada, fuera del edificio). .... Pulsadores para minusválidos: Los pulsadores para minusválidos se montan en los montantes finales (lado de entrada y salida) de la Tourniket. Después de su activación las hojas girarán durante aproximadamente 25 segundos a velocidad lenta (la velocidad es ajustable). .... Sistema Teleboon: La unidad de control de la puerta giratoria está equipada con un módulo de comunicación inalámbrico, formado por una tarjeta SIM (contratada localmente) y una antena para poder mantener, desde la puesta en marcha, un control de supervisión total sobre la puerta a distancia. Al hacer la puesta en marcha este componente se activa y desde ese momento cada vez que la puerta tenga una anomalía enviará un mensaje a un servidor central que a su vez le comunicará a la delegación correspondiente de inmediato el tipo de problema que pueda tener la puerta, de forma que se podrá actuar con mayor rapidez sobre el mismo. Control de velocidad: En caso de que la velocidad (ajustable) máxima sea excedida, el control de velocidad electrónico ralentizará las hojas de una manera flexible y silenciosa. .... Iluminación: Halógenos: 4 luces en el techo interior (20 W). La iluminación es enlazada y controlada por la instalación eléctrica del edificio. .... Aro de fijación: Un aro de fijación (altura total de 29 mm) construida con un perfil de acero inoxidable (25x25x2mm) en el radio de la Tourniket. El aro de fijación debe ser instalada por un tercero antes de que se inicie la instalación de la Tourniket.
