# Torniquete TRIO GATE L - de Manusa

- Propiedad del archivo: CONSTRUNARIO
- Formato: FIEBDC-3/2012
- Programa: Construnario Versión 3.51
- Fecha de los precios: 09/12/2013
- Divisa: EUR

**TRIOGATE_L** u Torniquete TRIO GATE L - de Manusa
PARA SOLICITAR PRESUPUESTO ENVIAR EL FORMULARIO SIGUIENTE: #formulariobc3# El formato de la respuesta a este formulario vendrá en PDF y en BC3, preparada para arrastrar y ser insertada en su proyecto directamente. Torniquete Trípode TRIO GATE L: Torniquete Trípode motorizados bidireccionales de paso libre hasta 600mm, especialmente diseńados para facilitar el acceso rápido, seguro y controlado de personas a instalaciones de todo tipo. Equipo de longitud 1280 mm en acabado acero inoxidable AISI304. La motorización permite una adaptación automática a la velocidad de entrada de los usuarios, de forma silenciosa y fluida, permitiendo un uso confortable, fiable y con un mantenimiento mínimo. Además, dispone de un efectivo sistema de bloqueo que actúa en caso necesario y la función de “invitación al paso” motorizada. Frecuencia de paso hasta 30 personas por minuto. Sistema antipánico Opcional. Posible integración con cualquier sistema de validación o identificación.
