# Molinetes SPIN GATE FLAP - de Manusa

- Propiedad del archivo: CONSTRUNARIO
- Formato: FIEBDC-3/2012
- Programa: Construnario Versión 3.51
- Fecha de los precios: 02/12/2013
- Divisa: EUR

**SPINGATE_FLAP** u Molinetes SPIN GATE FLAP - de Manusa
PARA SOLICITAR PRESUPUESTO ENVIAR EL FORMULARIO SIGUIENTE: #formulariobc3# El formato de la respuesta a este formulario vendrá en PDF y en BC3, preparada para arrastrar y ser insertada en su proyecto directamente. Spin Gate FLAP: Supervisa el acceso de personas a edificios de oficinas, instalaciones deportivas, zonas de ocio, etc. Adaptable a otros sistemas de seguridad o control de acceso ya existentes. Integrable en cualquier proyecto arquitectónico con una amplia gama de accesorios. Características técnicas Configuración de acceso bidireccional. Accionamiento motorizado con función de invitación al paso mediante servomotor. 12V DC motor con desbloqueo que permite la evacuación. Posible integración con cualquier sistema de validación o identificación. Aspa en acero inoxidable. Acabado de estructura en acero inoxidable. Velocidad de rotación adaptable a la fuerza de empuje del usuario. Características principales Transparencia y sofisticación. Alto nivel de confort para el usuario. Alto nivel de seguridad para la instalación. Para supervisar el acceso de personas a edificios de oficinas, instalaciones deportivas, zonas de ocio, etc. Adaptable a otros sistemas de seguridad o control de acceso ya existentes. Amplia gama de posibilidades de acabado. Integrable en cualquier proyecto arquitectónico. Amplia gama de accesorios. Aplicaciones Acceso a edificios oficiales o corporativos. Sectorización de zonas en hoteles (gimnasios, spas). Sectorización de zonas en edificios industriales o de oficinas.
