# Puertas de andén - PSD - de Manusa

- Propiedad del archivo: CONSTRUNARIO
- Formato: FIEBDC-3/2012
- Programa: Construnario Versión 3.51
- Fecha de los precios: 18/02/2015
- Divisa: EUR

**C1102MNS-71** Puertas de andén - PSD - de Manusa
PARA SOLICITAR PRESUPUESTO ENVIAR EL FORMULARIO SIGUIENTE: #formulariobc3# El formato de la respuesta a este formulario vendrá en PDF y en BC3, preparada para arrastrar y ser insertada en su proyecto directamente. Las puertas automáticas para el cierre de andenes de estaciones han sido diseñadas para satisfacer la mayor demanda de tráfico ferroviario en las ciudades, permitiendo aumentar la seguridad y el confort de los usuarios. Características principales Diseño robusto y funcional. Flexibilidad y fiabilidad. Funcionamiento silencioso. Integrable en cualquier proyecto arquitectónico. Máxima seguridad. Adaptable a los sistemas de control existentes en la explotación ferroviaria. Extensa gama de acabados. Características técnicas Sistema modular. Operador especialmente diseñado para instalaciones fijas ferroviarias. Control independiente de velocidad y fuerza. Aplicaciones Sistemas de metro. Ferrocarril. APM (automated people mover). Funicular y trenes cremallera. Autobuses.
